# Eliminação de camada de tinta em paramento de fachada

- Propriedade do ficheiro: CYPE Ingenieros S.A.
- Formato: FIEBDC-3/2016
- Programa: Gerador de preços para construção civil. CYPE Ingenieros, S.A.
- Data: 29/10/2024
- Âmbito geográfico: Cabo Verde
- Moeda: CVE
- Custos indirectos: 3 %
- IVA: 15 %

## R Revestimentos

### RY Preparações, protecções, reparações e reforços de revestimentos

#### RYP Preparações

**RYP020** m² Eliminação de camada de tinta em paramento de fachada.
Eliminação de camada de tinta plástica, acabamento liso, aplicada sobre paramento de fachada, com meios manuais, aplicação com trincha de 0,18 l/m² de decapante universal de alta eficiência, impregnando a pintura existente, eliminando-a com espátula uma vez amolecida e lavagem posterior jacto de água quente à pressão até eliminar os restos de decapante.
Inclui: Protecção dos elementos da envolvente que possam ser afectados durante os trabalhos. Aplicação do decapante. Eliminação com espátula do material da decapagem. Lavagem da superfície. Recolha e eliminação da água de limpeza. Remoção e acumulação dos restos gerados. Carga dos restos gerados para camião ou contendor.
Critério de medição de projecto: Superfície medida segundo documentação gráfica de Projecto.
Critério de medição de obra: Medir-se-á a superfície realmente executada segundo especificações de Projecto.

| Código | Un | Descrição | Rendimento | Preço | Importância |
|---|---|---|---|---|---|
| mt27pfj201a | l | Decapante universal de alta eficiência, à base de dissolventes orgânicos, para aplicar com trincha ou rolo. (material) | 0.18 | 2582.88 | 464.918 |
| mt08aaa010a | m³ | Água. (material) | 0.01 | 195.56 | 1.956 |
| mq08lch020a | h | Equipamento de jacto de água à pressão. (equipamento) | 1.159 | 558.59 | 647.406 |
| mo039 | h | Oficial de 1ª rebocador. (mão de obra) | 0.082 | 627.12 | 51.424 |
| mo111 | h | Operário especializado rebocador. (mão de obra) | 0.082 | 399.55 | 32.763 |
| % | % | Custos directos complementares | 2 % | 1198.467 | 23.969 |
|  |  | Custos directos |  |  | 1222.436 |

Resíduos:
- colocação: mt27pfj201a Decapante universal de alta eficiência, à base de dissolventes orgânicos, para aplicar com trincha ou rolo; factor de resíduo 0.0275

## Recursos

**mt27pfj201a** l Decapante universal de alta eficiência, à base de dissolventes orgânicos, para aplicar com trincha ou rolo
Dados técnicos: Custo energético 106.560 MJ; Emissão de CO2 15.717 kg; Código LER 08 01 21; Massa do elemento 1.06 kg; Volume 0.001178 m3
Resíduos:
- embalagem: re150104 Embalagens de metal. (componente de resíduo); rendimento 0.057 kg; Código LER 15 01 04; Massa do elemento 1 kg; Volume 0.001667 m3

**mt08aaa010a** m³ Água
Dados técnicos: Custo energético 60.000 MJ; Emissão de CO2 30.000 kg
