# Maciço de plantas

- Propriedade do ficheiro: CYPE Ingenieros S.A.
- Formato: FIEBDC-3/2016
- Programa: Gerador de preços para construção civil. CYPE Ingenieros, S.A.
- Data: 29/10/2024
- Âmbito geográfico: Cabo Verde
- Moeda: CVE
- Custos indirectos: 3 %
- IVA: 15 %

## U Infra-estruturas no logradouro

### UJ Jardins

#### UJM Maciços de plantas e rock gardens

**UJM010** m² Maciço de plantas.
Maciço de Milefólio (Achillea millefolium) de 0,30-0,40 m de altura (4 ud/m²).
Inclui: Preparação do terreno com motocultor. Adubação do terreno. Plantação. Cobrir com húmus. Primeira rega.
Critério de medição de projecto: Superfície medida em projecção horizontal, segundo documentação gráfica de Projecto.
Critério de medição de obra: Medir-se-á, em projecção horizontal, a superfície realmente executada segundo especificações de Projecto.

| Código | Un | Descrição | Rendimento | Preço | Importância |
|---|---|---|---|---|---|
| mt48epa010a | Ud | Milefólio (Achillea millefolium) de 0,30-0,40 m de altura; fornecimento em contentor. (material) | 4 | 322.91 | 1291.640 |
| mt48tie040 | kg | Húmus limpo crivado. (material) | 6 | 3.53 | 21.180 |
| mt48tie020 | kg | Adubo mineral complexo NPK 15-15-15. (material) | 6 | 84.58 | 507.480 |
| mt08aaa010a | m³ | Água. (material) | 0.05 | 195.56 | 9.778 |
| mq09mot010 | h | Motocultor 60/80 cm. (equipamento) | 0.058 | 292.85 | 16.985 |
| mo040 | h | Oficial de 1ª jardineiro. (mão de obra) | 0.127 | 627.12 | 79.644 |
| mo115 | h | Operário jardineiro. (mão de obra) | 0.317 | 386.89 | 122.644 |
| % | % | Custos directos complementares | 2 % | 2049.351 | 40.987 |
|  |  | Custos directos |  |  | 2090.338 |

Resíduos:
- colocação: mt48epa010a Milefólio (Achillea millefolium) de 0,30-0,40 m de altura; fornecimento em contentor; factor de resíduo 0.02
- colocação: mt48tie020 Adubo mineral complexo NPK 15-15-15; factor de resíduo 0.055

## Recursos

**mt48epa010a** Ud Milefólio (Achillea millefolium) de 0,30-0,40 m de altura; fornecimento em contentor
Dados técnicos: Custo energético 9.600 MJ; Emissão de CO2 -0.249 kg; Código LER 20 02 01; Massa do elemento 0.32 kg; Volume 0.000213 m3

**mt48tie020** kg Adubo mineral complexo NPK 15-15-15
Dados técnicos: Custo energético 30.291 MJ; Emissão de CO2 3.674 kg; Código LER 06 10 99; Massa do elemento 1 kg; Volume 0.001111 m3
Resíduos:
- embalagem: re170203 Plástico. (componente de resíduo); rendimento 0.003 kg; Código LER 17 02 03; Massa do elemento 1 kg; Volume 0.001667 m3

**mt08aaa010a** m³ Água
Dados técnicos: Custo energético 60.000 MJ; Emissão de CO2 30.000 kg
