# Sebe

- Propriedade do ficheiro: CYPE Ingenieros S.A.
- Formato: FIEBDC-3/2016
- Programa: Gerador de preços para construção civil. CYPE Ingenieros, S.A.
- Data: 29/10/2024
- Âmbito geográfico: Cabo Verde
- Moeda: CVE
- Custos indirectos: 3 %
- IVA: 15 %

## U Infra-estruturas no logradouro

### UJ Jardins

#### UJV Vedação e ocultação

**UJV010** m Sebe.
Sebe de Ligustro japonês (Ligustrum japonicum) de 0,3-0,5 m de altura (4 ud/m).
Inclui: Abertura de vala com os meios indicados. Adubação do terreno. Plantação. Primeira rega.
Critério de medição de projecto: Comprimento medido segundo documentação gráfica de Projecto.
Critério de medição de obra: Medir-se-á o comprimento realmente executado segundo especificações de Projecto.

| Código | Un | Descrição | Rendimento | Preço | Importância |
|---|---|---|---|---|---|
| mt48ecr010a | Ud | Ligustro japonês (Ligustrum japonicum) de 0,3-0,5 m de altura; fornecimento em contentor. (material) | 4 | 169.14 | 676.560 |
| mt48tie020 | kg | Adubo mineral complexo NPK 15-15-15. (material) | 1.5 | 84.58 | 126.870 |
| mt08aaa010a | m³ | Água. (material) | 0.02 | 195.56 | 3.911 |
| mq01pan070b | h | Mini pá carregadora sobre pneus, de 52 kW/1 m³ kW. (equipamento) | 0.116 | 3564.12 | 413.438 |
| mo040 | h | Oficial de 1ª jardineiro. (mão de obra) | 0.101 | 627.12 | 63.339 |
| mo115 | h | Operário jardineiro. (mão de obra) | 0.317 | 386.89 | 122.644 |
| % | % | Custos directos complementares | 2 % | 1406.762 | 28.135 |
|  |  | Custos directos |  |  | 1434.897 |

Resíduos:
- colocação: mt48tie020 Adubo mineral complexo NPK 15-15-15; factor de resíduo 0.055

## Recursos

**mt48tie020** kg Adubo mineral complexo NPK 15-15-15
Dados técnicos: Custo energético 30.291 MJ; Emissão de CO2 3.674 kg; Código LER 06 10 99; Massa do elemento 1 kg; Volume 0.001111 m3
Resíduos:
- embalagem: re170203 Plástico. (componente de resíduo); rendimento 0.003 kg; Código LER 17 02 03; Massa do elemento 1 kg; Volume 0.001667 m3

**mt08aaa010a** m³ Água
Dados técnicos: Custo energético 60.000 MJ; Emissão de CO2 30.000 kg
