# Trampolim

- Propriedade do ficheiro: CYPE Ingenieros S.A.
- Formato: FIEBDC-3/2016
- Programa: Gerador de preços para construção civil. CYPE Ingenieros, S.A.
- Data: 29/10/2024
- Âmbito geográfico: Cabo Verde
- Moeda: CVE
- Custos indirectos: 3 %
- IVA: 15 %

## U Infra-estruturas no logradouro

### UP Piscinas

#### UPE Equipamento exterior

**UPE090** Ud Trampolim.
Trampolim para piscina, de resina de poliéster e fibra de vidro, de 1,60 m de comprimento e 0,45 m de largura, fixado a uma superfície suporte (não incluída neste preço). Inclusive ancoragens, batentes, embelezadores, juntas, tacos e parafusos e elementos de ancoragem.
Inclui: Montagem e fixação dos componentes.
Critério de medição de projecto: Número de unidades previstas, segundo documentação gráfica de Projecto.
Critério de medição de obra: Medir-se-á o número de unidades realmente executadas segundo especificações de Projecto.

| Código | Un | Descrição | Rendimento | Preço | Importância |
|---|---|---|---|---|---|
| mt47pep090a | Ud | Trampolim para piscina, de resina de poliéster e fibra de vidro, de 1,6 m de comprimento e 0,45 m de largura, com ancoragens. (material) | 1 | 162133.41 | 162133.410 |
| mt09reh330 | kg | Argamassa de resina epóxi com areia de sílica, de endurecimento rápido, para enchimento de ancoragens. (material) | 0.2 | 651.89 | 130.378 |
| mo041 | h | Oficial de 1ª construção de obra civil. (mão de obra) | 3.217 | 627.12 | 2017.445 |
| mo087 | h | Ajudante de construção de obra civil. (mão de obra) | 2.573 | 402.07 | 1034.526 |
| % | % | Custos directos complementares | 2 % | 165315.759 | 3306.315 |
|  |  | Custos directos |  |  | 168622.074 |

Resíduos:
- colocação: mt09reh330 Argamassa de resina epóxi com areia de sílica, de endurecimento rápido, para enchimento de ancoragens; factor de resíduo 0.042925

## Recursos

**mt47pep090a** Ud Trampolim para piscina
Dados técnicos: Custo energético 1052.587 MJ; Emissão de CO2 48.470 kg
Resíduos:
- embalagem: re150101 Embalagens de papel e cartão. (componente de resíduo); rendimento 1.584 kg; Código LER 15 01 01; Massa do elemento 1 kg; Volume 0.001333 m3

**mt09reh330** kg Argamassa de resina epóxi com areia de sílica, de endurecimento rápido, para enchimento de ancoragens
Dados técnicos: Custo energético 2.251 MJ; Emissão de CO2 0.184 kg; Código LER 17 09 04; Massa do elemento 1 kg; Volume 0.000667 m3
Resíduos:
- embalagem: re170203 Plástico. (componente de resíduo); rendimento 0.003 kg; Código LER 17 02 03; Massa do elemento 1 kg; Volume 0.001667 m3
