# Betão projectado, para tanque de piscina

- Propriedade do ficheiro: CYPE Ingenieros S.A.
- Formato: FIEBDC-3/2016
- Programa: Gerador de preços para construção civil. CYPE Ingenieros, S.A.
- Data: 29/10/2024
- Âmbito geográfico: Cabo Verde
- Moeda: CVE
- Custos indirectos: 3 %
- IVA: 15 %

## U Infra-estruturas no logradouro

### UP Piscinas

#### UPG Tanques, vigas de borde e escadas

**UPG010** m² Betão projectado, para tanque de piscina.
Betão C30/37 (XC2(P) + XD2(P); D12; S3; Cl 0,4), projectado por via húmida para formação de paramento horizontal de tanque de piscina, de 15 cm de espessura, com dupla malha electrossoldada AR42 100x300 mm de aço A500 EL, e armadura de reforço de aço A400 NR, quantidade 4 kg/m³, sem juntas de dilatação. Inclusive arame de atar e separadores.
Inclui: Preparação da superfície suporte. Colocação da malha electrossoldada. Colocação da armadura de reforço. Projecção do betão em camadas sucessivas.
Critério de medição de projecto: Superfície medida segundo documentação gráfica de Projecto.
Critério de medição de obra: Medir-se-á a superfície realmente executada segundo especificações de Projecto.

| Código | Un | Descrição | Rendimento | Preço | Importância |
|---|---|---|---|---|---|
| mt07ame020ddc | m² | Malha electrossoldada AR42 100x300 mm, com arames longitudinais de 4,2 mm de diâmetro e arames transversais de 4,2 mm de diâmetro, aço A500 EL. (material) | 2.2 | 378.25 | 832.150 |
| mt07aco040e | kg | Aço em varões nervurados, A400 NR, fornecido em obra em varões sem elaborar, de vários diâmetros. (material) | 4.2 | 190.62 | 800.604 |
| mt08var050 | kg | Arame galvanizado para atar, de 1,30 mm de diâmetro. (material) | 0.048 | 195.56 | 9.387 |
| mt07aco020d | Ud | Separador homologado para muros. (material) | 4 | 9.1 | 36.400 |
| mt10hes200b | m³ | Betão para projectar, C30/37 (XC2(P) + XD2(P); D12; S3; Cl 0,4), com uma dosagem de cimento de 400 kg/m³, fabricado em central, segundo NP EN 14487-1. (material) | 0.155 | 14942.59 | 2316.101 |
| mq06gun010 | h | Máquina para projectar betão por via húmida 33 kW. (equipamento) | 0.811 | 3389.49 | 2748.876 |
| mo043 | h | Oficial de 1ª armador de ferro. (mão de obra) | 0.098 | 652.63 | 63.958 |
| mo090 | h | Ajudante de armador de ferro. (mão de obra) | 0.104 | 418.14 | 43.487 |
| mo041 | h | Oficial de 1ª construção de obra civil. (mão de obra) | 0.664 | 627.12 | 416.408 |
| mo087 | h | Ajudante de construção de obra civil. (mão de obra) | 0.281 | 402.07 | 112.982 |
| % | % | Custos directos complementares | 3 % | 7380.353 | 221.411 |
|  |  | Custos directos |  |  | 7601.764 |

Resíduos:
- colocação: mt07ame020ddc; factor de resíduo 0.021549
- colocação: mt07aco040e Aço em varões nervurados, A400 NR, fornecido em obra em varões sem elaborar, de vários diâmetros; factor de resíduo 0.0075
- colocação: mt08var050 Arame galvanizado para atar, de 1,30 mm de diâmetro; factor de resíduo 0.0038
- colocação: mt10hes200b; factor de resíduo 0.00121306

## Recursos

**mt07ame020ddc** m² Malha electrossoldada AR42 100x300 mm
Dados técnicos: Custo energético 14.254 MJ; Emissão de CO2 0.740 kg; Código LER 17 04 05; Massa do elemento 1.45 kg; Volume 0.00069 m3

**mt07aco040e** kg Aço em varões nervurados, A400 NR, fornecido em obra em varões sem elaborar, de vários diâmetros
Dados técnicos: Custo energético 9.830 MJ; Emissão de CO2 0.510 kg; Código LER 17 04 05; Massa do elemento 1 kg; Volume 0.000476 m3

**mt08var050** kg Arame galvanizado para atar, de 1,30 mm de diâmetro
Dados técnicos: Custo energético 25.100 MJ; Emissão de CO2 2.560 kg; Código LER 17 04 05; Massa do elemento 1 kg; Volume 0.000476 m3

**mt07aco020d** Ud Separador homologado para muros
Dados técnicos: Custo energético 1.105 MJ; Emissão de CO2 0.114 kg
Resíduos:
- embalagem: re150101 Embalagens de papel e cartão. (componente de resíduo); rendimento 0.072 kg; Código LER 15 01 01; Massa do elemento 1 kg; Volume 0.001333 m3

**mt10hes200b** m³ Betão para projectar
Dados técnicos: Custo energético 1193.640 MJ; Emissão de CO2 288.120 kg; Código LER 17 01 01; Massa do elemento 2058 kg; Volume 1.372 m3
