# Camada de mistura betuminosa a frio

- Propriedade do ficheiro: CYPE Ingenieros S.A.
- Formato: FIEBDC-3/2016
- Programa: Gerador de preços para construção civil. CYPE Ingenieros, S.A.
- Data: 29/10/2024
- Âmbito geográfico: Cabo Verde
- Moeda: CVE
- Custos indirectos: 3 %
- IVA: 15 %

## U Infra-estruturas no logradouro

### UX Pavimentos

#### UXF Betuminosos

**UXF020** m² Camada de mistura betuminosa a frio.
Camada de 8 cm de espessura de mistura betuminosa a frio de composição densa, tipo DF12, com inerte granítico e emulsão betuminosa.
Critérios considerados na determinação do preço da unidade de obra: O preço não inclui a camada base.
Inclui: Marcação de níveis. Transporte da mistura betuminosa. Espalhamento da mistura betuminosa. Compactação da camada de mistura betuminosa. Execução de juntas transversais. Limpeza final.
Critério de medição de projecto: Superfície medida em projecção horizontal, segundo documentação gráfica de Projecto.
Critério de medição de obra: Medir-se-á, em projecção horizontal, a superfície realmente executada segundo especificações de Projecto.

| Código | Un | Descrição | Rendimento | Preço | Importância |
|---|---|---|---|---|---|
| mt47aag030aa | t | Mistura betuminosa a frio de composição densa, tipo DF12, com inerte granítico e emulsão betuminosa. (material) | 0.184 | 13958.18 | 2568.305 |
| mq11ext030 | h | Espalhadora asfáltica sobre rastos, de 81 kW. (equipamento) | 0.002 | 22007.45 | 44.015 |
| mq02ron010a | h | Cilindro vibratório tandem auto-propulsado, de 24,8 kW, de 2450 kg, largura de trabalho 100 cm. (equipamento) | 0.003 | 5394.98 | 16.185 |
| mq11com010 | h | Compactador de pneus auto-propulsado, de 12/22 t. (equipamento) | 0.002 | 6312.58 | 12.625 |
| mo041 | h | Oficial de 1ª construção de obra civil. (mão de obra) | 0.005 | 627.12 | 3.136 |
| mo087 | h | Ajudante de construção de obra civil. (mão de obra) | 0.022 | 402.07 | 8.846 |
| % | % | Custos directos complementares | 2 % | 2653.112 | 53.062 |
|  |  | Custos directos |  |  | 2706.174 |

Resíduos:
- colocação: mt47aag030aa Mistura betuminosa a frio de composição densa, tipo DF12, com inerte granítico e emulsão betuminosa; factor de resíduo 0.0105

## Recursos

**mt47aag030aa** t Mistura betuminosa a frio de composição densa, tipo DF12, com inerte granítico e emulsão betuminosa
Dados técnicos: Custo energético 1986.900 MJ; Emissão de CO2 17.560 kg; Código LER 17 03 02; Massa do elemento 1000 kg; Volume 1 m3
